# Rudolf-Harbig-Straße
Angebotsaufforderung (GAEB 90, DA83)
Währung: EUR
Auftraggeber: Amt 66.31

## Zusätzlicher Text
Baubeschreibung

Die Rudolf-Harbig-Straße soll im Bereich von Haus Nr. 14 (bisheriges
Ausbauende) bis zum Ende/Wendekreis erneuert werden; es handelt sich um
eine Sackgasse.
Die vorhandene Fahrbahn wird abgebrochen und in Breite bzw. Lage bis
einschl. Frostschutz erneuert.
Die Oberfläche bekommt eine neue Gestaltung in Pflasterbauweise; hierzu
wird "Via-Terra-bunt" (oder gleichwertig) im L-Verband verlegt. Die
Parkflächen sind anthrazit abgesetzt. Die Entwässerung erfolgt über eine
neue Mittelrinne. Straßeneinläufe und -beleuchtung werden erneuert bzw.
ergänzt.

Es wird besonders auf die beengten Verhältnisse rund um die Baumaßnahme
hingewiesen; dies betrifft Befahrbarkeit, Anlieferung, Abfuhr etc.
Eine Ortsbesichtigung wird empfohlen.

Bauablauf; Verkehrsführung

Die Maßnahme wird nicht in einzelne Bauabschnitte unterteilt, allerdings
muss die Erreichbarkeit aller Grundstücke durch Anwohner, Feuerwehr und
Rettungsdienste jederzeit gewährleistet sein.

Die Bauzeit ist 50 AT.

Tätigkeiten Dritter im Baufeld

Westnetz: Demontage und Montage von Beleuchtungsmasten.

Baustelleneinrichtung

Flächen

Die Beschaffung von Flächen für die Baustelleneinrichtung (Lagerflächen,
Baubüros usw.) obliegt dem AN.
Wohnlager dürfen auf dem Gelände der Baustelleneinrichtung nicht
aufgestellt werden. Gehwege dürfen für die Lagerung von Aushubmassen und
Baustoffen nicht genutzt werden.

Verkehr

Die Rettungswege müssen während der gesamten Bauzeit aufrechterhalten
werden. Der Baustellenverkehr hat sich der jeweiligen Verkehrssituation
anzupassen. Dadurch bedingte Leistungsdefizite sind bei der
Angebotsabgabe zu berücksichtigen und in die Einheitspreise mit
einzurechnen.
Eingänge sind für Anlieger freizuhalten, Einfahrten zu Garagen und Höfen
außerhalb der Arbeitszeiten.
Die Baustelle ist durch Anordnung von Lauf- und Übergängen jederzeit im
verkehrssicheren Zustand zu halten. Die Kosten hierfür sind in die
Position "Vor- und Unterhalten der Baustelleneinrichtung" einzurechnen.

Alle für die Aufrechterhaltung des Verkehrs notwendigen Maßnahmen
innerhalb der Baustelle wie Beschilderung, Beleuchtung, Sicherung usw.
sind Sache des AN. Für die Baumaßnahme ist rechtzeitig ein
Beschilderungsplan vom AN einzureichen und mit dem AG und dem
Straßenverkehrsamt abzustimmen. Diese Leistungen sind in die Position
"Verkehrssicherung einrichten, vorhalten und räumen" einzurechnen.
Alle Verkehrsflächen sind stets sauber zu halten.

Baustellenräumung

Nach Beendigung der Bauarbeiten hat der AN die Baustelle ordnungsgemäß
aufzuräumen, die nicht eingebauten Baustoffe abzufahren und die
Oberfläche in einen einwandfreien Zustand wieder herzustellen. Der AG
kann vor der restlichen Fertigstellung der Baumaßnahme anordnen,
Teilflächen zu räumen.

Bauabwicklung

Bauleitung des AN

Der AN benennt dem AG unmittelbar nach Vertragsabschluss eine geeignete
Fachkraft als verantwortliche Bauleitung sowie eine Vertretung. Der AN
stellt sicher, dass die Bauleitung bzw. die Stellvertretung vor Ort auf
der Baustelle anwesend ist. Die dadurch entstehenden Kosten sind durch
die Vertragspreise abgegolten.

Bauzeitenplanung

Der genaue Bauablauf ist vor Beginn der Maßnahme mit der Bauleitung
abzustimmen, ein BZP ist seitens des AN zu legen. Der AN hat den
Bauzeitenplan vor Baubeginn als Datei und Ausdruck vorzulegen.

Ausführungsunterlagen
Der Ausführung dürfen nur Unterlagen zugrunde gelegt werden, die vom AG
zur Ausführung freigegeben und gekennzeichnet sind. Der AN hat in Bezug
auf seine Leistungen grundsätzlich alle Angaben, Zeichnungen,
Lieferungen und Leistungen des AG und der Vorunternehmer zu untersuchen,
zu prüfen und innerhalb angemessener Frist vor Beginn und Weiterführung
seiner Arbeiten den AG auf Bedenken schriftlich hinzuweisen.

Aufmaß und Abrechnung

Die für die Abrechnung notwendigen Feststellungen und Aufmaße sind dem
Fortgang der Bauarbeiten entsprechend gemeinsam mit der Bauleitung des
AG durchzuführen. Aus dem Aufmaß muss die Zuordnung zu den einzelnen
Titeln auch in der Massenaufstellung eindeutig hervorgehen bzw.
abrechnungsrelevante Angaben (Gehweg, Fahrbahn, Parkstreifen) enthalten.
Eine Abstimmung mit der Bauleitung des AG hat vor Erstellung
stattzufinden. Diese Aufmaße sind von der Bauleitung des AG sowie des AN
durch Unterschriften anzuerkennen.
Das Aufmaß von Leistungen, welches bei Weiterführung der Arbeiten nicht
mehr einwandfrei feststellbar ist, hat der AN rechtzeitig bei der
Bauleitung des AG anzumelden. Versäumt der AN das gemeinsame Aufmaß
dieser Leistungen, so liegt es in der Entscheidung des AG, ein nach
seiner Meinung geeignetes Verfahren für die Feststellung der  für die
Abrechnung verbindlichen Maße zu wählen. Daraus entstehende Kosten gehen
zu Lasten des AN.

Eigenüberprüfungen
Der AN hat für alle gelieferten und eingebauten Baustoffe, Bauteile und
Bauleistungen, für welche die Durchführung von Eignungsprüfungen in den
technischen Vorschriften vorgesehen ist, rechtzeitig vor der Lieferung,
vor dem Einbau oder mit der Herstellung, diese Eignungsprüfungen
unaufgefordert und unentgeltlich durchzuführen und deren Ergebnisse dem
AG rechtzeitig zur Erstellung der Bauleistung vorzulegen.

Vermessung und Absteckung

Die Straßenhauptachse und bei Notwendigkeit die Ausbaugrenzen werden vom
AG in der Örtlichkeit angezeigt (gemäß VOB / B § 3 Abs. 2) und müssen je
nach Baufortschritt vom AN gesichert werden.
Alle weiteren vermessungstechnischen Arbeiten (VOB / C Allg. Regelungen
für Bauarbeiten jeder Art Abs. 4.1.3) zur Umsetzung der Bauleistung sind
auftragnehmerseitig zu erstellen. Die hierfür anfallenden Kosten sind in
die Einheitspreise einzurechnen, falls nicht explizit im LV ausgewiesen.
Sämtliche Vermessungsarbeiten sind sorgfältig und unter Einsatz moderner
Vermessungsinstrumente von einer qualifizierten Person durchzuführen.

Kabel und Rohrleitungen
Der AN hat sich vor Beginn der Bauarbeiten  über alle vorhandenen
Versorgungsleitungen und deren genaue Lage zu unterrichten. Notfalls
sind hierfür Suchschlitze anzuordnen. Diese werden nicht  gesondert
vergütet. Verzögerungen oder Erschwernisse, die durch Leitungen
entstehen, berechtigen nicht zu einer zusätzlichen Forderung. Zeitliche
Verzögerungen durch eigenverschuldete Beschädigungen von Leitungsnetzen
sind durch geeignete Maßnahmen des AN zu kompensieren. Es obliegt dem
AN, die Verlegung, Sicherung oder Stilllegung von Leitungen mit den
jeweiligen Versorgungsträgern rechtzeitig abzustimmen. Unbekannte
Leitungen sind dem AG sofort zu melden. Bei Gesprächen zwischen dem AN
und den einzelnen Versorgungsträgern ist der AG zu beteiligen, die
Inhalte sind für den AG zu protokollieren.

Abnahme

Die Prüfung und Feststellung von Teilen der Leistung durch den AG, die
durch den Fortschritt der Bauarbeiten der Prüfung und Feststellung
entzogen werden, ist vom AN rechtzeitig vorher bei der Bauleitung des AG
zu beantragen. Unterlässt der AN die Anmeldung, so trägt er alle Kosten
für die Maßnahmen, welche zur Durchführung einer nachträglichen Prüfung
nötig sind.
Nach Fertigstellung der Leistung hat die "förmliche" Abnahme gemäß § 12
Nr.4 VOB/B stattzufinden, ohne Rücksicht darauf, ob die Leistung bereits
vom AG benutzt wird. Eine stillschweigende oder fiktive Abnahme ist
ausgeschlossen.

Ersatzbaustoffverordnung (EBV) / Entsorgungskonzept / Begleitscheine

Bodengutachten

Für die Straßenbaumaßnahme liegt ein Bodengutachten vor, das den
Ausschreibungsunterlagen beigefügt ist.

Entsorgungskonzept + Begleitscheine

Die Entsorgung des bitumenhaltigen Aufbruchguts wurde auf Grundlage des
der
Ausschreibung beigefügten Gutachten festgelegt. Vor Beginn der Maßnahme
ist
durch den AN ein entsprechendes Entsorgungskonzept vorzulegen.

Ergänzend zu dem vorliegenden Gutachten wird während der Maßnahme eine
gutachterliche Baubegleitung durch den AG veranlasst um eine
entsprechend
zeitnah erstellte Deklarationsanalytik beizubringen.

Das Begleitscheinverfahren wird entsprechend der beigefügten Darstellung
für gefährliche Abfälle angewendet (s. Tabelle 4.1). Diese sind
Abfallschlüssel 170301 zugeordnet. Begleitscheine werden vom AG
ausgestellt.
Für Aufbruchgut mit PAK-/ bzw. Bezo[a]pyrenwerten unterhalb von 1.000
bzw.
50 mg / kg ist die Entsorgung über Abfallschlüssel 17 03 02 vorgesehen.

Hier werden vom AG keine Begleitscheine ausgestellt.

Auszug aus LANUV-Arbeitsblatt 47, Seite 27, Tabelle 4.1 Übersichtsmatrix

Material
Ausbauasphalt
Einbauklasse A
Ausbauasphalt
Einbauklasse B
teerhaltiger
Straßenaufbruch (nicht
gefährlicher Abfall)
teerhaltiger
Straßenaufbruch
(gefährlicher
Abfall)
Abfallschlüssel AVV
17 03 02

17 03 02

17 03 02
> 25 bis < 1.0001
< 50
17 03 01*
2
PAK (EPA)  im
Feststoff (mg/kg)
Benzo[a]pyren im
Feststoff
(mg/kg)
kann entfallen
kann entfallen
Phenolindex im Eluat
(µg/l)
<104
Heiß- und
Kaltmischverfahren
+
+
<104
Heiß- und
Kaltmischverfahren
unter dichter
Deckschicht
+
kann entfallen
kann entfallen
Wiederverwendung als
Asphaltmischgut
Kaltmischverfahren
eingeschränkter
Einbau (Deponie)
-
auf Deponien3
+
+
awg
Kaltmischverfahren
eingeschränkter
Einbau (Deponie)
-
auf Deponien3
+
+
awg
Wiedereinbau
ungebunden
Wiedereinbau
gebunden
Entsorgung  Thermik

Entsorgung  Deponie

Umgang/Lagerung/
Wassergefährdung
nwg
awg5

Es gilt die Satzung über die Vermeidung, Verwertung und Beseitigung von
Abfällen in der Stadt Mülheim an der Ruhr (Abfallwirtschaftssatzung) vom
16.12.2015 in der Fassung der dritten Änderungssatzung vom 26.11.2021.

Hinweise zur Ersatzbaustoffverordnung

Aufnehmen von mineralischen Abfällen nach EBV:

Bei der Aufnahme von Bodenaushub hat eine Separation des Materials zu
erfolgen; es ist unmittelbar  auf LKW zu verladen und abzufahren.

Das Abfuhrmaterial muss einer Aufbereitungsanlage zugeführt werden.
Die Annahmestelle hat bei Anlieferung eine Annahmekontrolle nach §3 EBV
durchzuführen und zu dokumentieren.

Anlieferung und Einbau von RC-Material / MEB nach EBV:

Die Aufbereitungsanlage hat vor der Anlieferung und dem Einbau eine
Güteüberwachung nach §4 EBV durchzuführen und die Dokumentation dem AG
vorzulegen.
Die Lieferscheine sind in den entsprechenden Tagesberichten aufzuführen
und im Original spätestens mit der Schlussrechnung einzureichen.
Es sind ausschließlich MEB der Güte BM-0, BG-0, SKG, GS-0 bzw. RC-1
einzubauen; eine behördliche Anzeigepflicht entfällt somit.

Baumschutz

Die Vorschriften der RAS-LP 4, DIN 18920 und die Baumschutzsatzung der
Stadt Mülheim an der Ruhr sind zwingend zu beachten.

Hinweise

Der Bieter hat den Auftraggeber auf Unklarheiten oder eventuell
bestehende Widersprüche in den Verdingungsunterlagen, die die
Preisermittlung beeinflussen können, sowie auf Unvollständigkeit der
ausgeschriebenen Bauleistungen bzw. etwaige Rechtsverstöße unverzüglich,
spätestens 5 Tage vor Ablauf der Angebotsfrist, per e-Mail aufmerksam zu
machen.

Dem Bieter wird empfohlen, sich vor Abgabe des Angebotes über den
Zustand der Baustelle und die Voraussetzungen zur Ausführung der
Arbeiten ein klares Bild zu verschaffen.

Es wird ausdrücklich auf die Bestimmung der DIN 18299 2.1.1 VOB/C
hingewiesen, dass die Leistungen auch die Lieferung der dazu gehörigen
Stoffe und Bauteile, einschließlich Abladen und Lagern auf der Baustelle
umfassen.

Seitens der Stadt Mülheim an der Ruhr gibt es ein festgelegtes
Verwaltungsverfahren für Aufbrüche in öffentlichen Verkehrsflächen. Dies
gilt hauptsächlich für kleinere Maßnahmen, insbesondere für Versorger.
Der AN erklärt sich bereit, die bezüglich der Gewährleistungsansprüche
notwendigen Tätigkeiten auszuführen. Die Abwicklung und Finanzierung
erfolgt über den Versorger/Veranlasser gemäß vorab festgelegter
schriftlicher Regelung.

## Erneuerung Hs. Nr. 14 - Ende
Datum: 13.11.25

### 1 Baustelleneinrichtung

**1.1 Baustelle einrichten**
Baustelle einrichten

Einrichten der Baustelle mit allen dafür notwendigen
Geräten u. Anlagen.
Es ist u. a. einzurechnen:
a.: Herrichten und Unterhalten der Lagerplätze, deren
Zu- u. Abfahrtswege sowie der Gehwege im gesamten
Baustellenbereich.
b.: Herstellen u. Unterhalten der Versorgungs- u.
Entsorgungsanschlüsse.
c.: Das Herstellen der Beschilderung, der Absperrung
und deren Beleuchtung sowie das durch den
Baufortschritt bedingte Umsetzen derselben.
d.: Die Beantragung einer Straßenverkehrsrechtlichen
Anordnung gemäß § 45 StVO beim Ordnungsamt der Stadt
Mülheim an der Ruhr, einschließlich Entrichtung aller
Gebühren.
Anmerkung:
Die Kosten für das Vorhalten, das Unterhalten und den
Betrieb der Geräte, Maschinen und Buden sind auf die
einzelnen EP umzulegen. Eine Verrechnung über diese
Pos. ist unstatthaft.
Menge: 1,000 psch

**1.2 Vor- und Unterhaltung der Baustelleneinrichtung**
Vor- und Unterhaltung der Baustelleneinrichtung

Vor- u. Unterhaltung der unter Pos. 1.1 beschriebenen
Baustelleneinrichtung. Die Kosten für das Vorhalten der
Maschinen und Geräte sowie deren Unterhaltung und
Betrieb sind auf die Einheitspreise umzulegen.

Die Eingänge und Einfahrten der Anlieger sind jederzeit
in begeh- bzw. befahrbarem Zustand zu halten.
Eventuelle Samstagsarbeit ist einzukalkulieren.

Einzurechnen ist die Bewachung der Baustelle, auch
während der arbeitsfreien Zeit, innerhalb der gesamten
Bauzeit.

Während der Bauzeit sind an Tagen der Müllabfuhr die
Müllgefäße bzw. der zugelassene Sperrmüll der Anlieger
vor Eintreffen der Müllfahrzeuge an den von ihnen
benutzbaren Fahrweg zu transportieren. Die Müllgefäße
sind nach der Entleerung unverzüglich zurückzubringen.

Beginn und Ende der Bereitstellung werden vom Tage der
Übernahme bzw. Rückgabe an gerechnet. Außer den vollen
Wochen werden die Teilzeiten nach Tagen zu 1/7 des
Einheitspreises vergütet.
Menge: 1,000 psch

**1.3 Baustelle räumen**
Baustelle räumen

Wiederherstellen aller für die Einrichtungen benötigten
Flächen, Lagerplätze u. Anfahrtswege einschl. Entfernen
und Abtransport aller unter der Pos. Nr. 1.1
beschriebenen Geräte Maschinen und Anlagen. Nach dem
vollständigen Abräumen der Baustelle ist der
ursprüngliche Zustand wiederherzustellen.
Menge: 1,000 psch

### 2 Verkehrssicherung

**2.1 Verkehrssicherung einrichten, vorhalten und räumen**
Verkehrssicherung einrichten, vorhalten und räumen

Einrichtungen zur Verkehrssicherung und
Verkehrsregelung nach StVO bei Bauarbeiten im Bereich
von Verkehrsflächen unter Aufrechterhaltung des
Verkehrs aufbauen, ständig unterhalten und betreiben,
ggf. umsetzen und abbauen.
Einrichtung entsprechend Verkehrszeichenplan (siehe
Vorbemerkungen).
Ausführung nach vom AN erstellten und von der
zuständigen Behörde genehmigten Verkehrszeichenplänen,
einschließlich Herstellung und Fortschreibung der
Verkehrszeichenpläne entsprechend dem Baufortschritt.
Einzurechnen sind u. a. Absperr- und Leitvorrichtungen,
Zäune, Verkehrsschilder, elektrische Warnleuchten,
Markierungen, Hinweistafeln usw.
Es wird wie folgt abgerechnet:
20 % der Pauschale für  erstmalige Einrichtung.
60 % dem jeweiligen Baufortschritt entsprechend.
20 % nach der Baustellenräumung.
Menge: 1,000 psch

### 3 Aufbruch- und Erdarbeiten

**3.1 Trennschnitt in Asphalt, bis 15 cm**
Trennschnitt in Asphalt, bis 15 cm

Asphaltschichten gradlinig schneiden, einschl.
Beseitigung des Schneidschlamms. Schnitttiefe bis 15
cm. Ausführung mit Naßschneidegerät.

Bereich: Fahrbahn, Gehweg
Menge: 11,000 m

**3.2 Bituminöse Befestigung aufnehmen**
Bituminöse Befestigung aufnehmen

Asphaltbefestigung nach Wahl des AN aufbrechen bzw.
aufnehmen, laden, abfahren und einer Wiederverwertung
zuführen.
Aufbruchdicke bis 15 cm, bestehend aus:
Asphaltdecke PAK-Gehalt < 25 mg/kg.

Abfallschlüssel 170302

Der beiliegende Bericht zur Untersuchung der
Asphaltdecken ist zu beachten.

Bereich: Fahrbahn, Gehweg
Menge: 80,000 m3

**3.3 Zulage teerhaltiger Aufbruch**
Zulage teerhaltiger Aufbruch

Zulage zu Pos. 3.2

Teerhaltiger Straßenaufbruch
PAK-Gehalt >25 mg/kg

Verwertungsklasse B (Kaltmischverfahren mit
Bindemittel)
Menge: 60,000 t

**3.4 Sonstige Oberflächenbefestigung aufnehmen**
Sonstige Oberflächenbefestigung aufnehmen und abfahren

Sonstige Oberflächenbefestigung aufnehmen, laden, jew.
ca. 10% säubern und lagern (für Anpassungsarbeiten),
nicht wieder benötigte Steine in Eigentum des AN
übernehmen, abfahren und einer Wiederverwertung
zuführen.
Aufbruchdicke bis 15 cm.
Pflaster aller Art.

Bereich: Fahrbahn/Gehweg, Zuwegungen zu Eingängen und
Garagen
Menge: 30,000 m2

**3.5 Naturpflasterrinne, 2-reihig, aufnehmen**
Naturpflasterrinne, 2-reihig, aufnehmen

Pflastersteinrinne aus Natursteinen, 2-reihig, einschl.
Unterbau aus Beton o.ä. aufnehmen, laden und einer
Verwertung zuführen; z.T. unter Asphalt; b<=15 cm,
l<=25 cm.
Menge: 100,000 m

**3.6 Naturpflasterrinne, 1-reihig, aufnehmen**
Naturpflasterrinne, 1-reihig, aufnehmen

Pflastersteinrinne aus Natursteinen, b<=15 cm, l<=25 cm
, 1-reihig, einschl. Unterbau aus Beton o.ä. aufnehmen,
laden und einer Verwertung zuführen.
Menge: 30,000 m

**3.7 Poller aus Naturstein abbrechen**
Poller aus Naturstein abbrechen

Poller aus Naturstein, ca. 125x25x25 cm, abbrechen,
laden und einer Verwertung zuführen, Aushublöcher mit
verdichtungsfähigem Material auffüllen.
Menge: 2,000 St

**3.8 Bodenmaterial bis Materialklasse BM - F3 lösen, aufnehmen, verladen und der Wiederverwertung zuführen**
Bodenmaterial bis Materialklasse BM-F3 lösen,
aufnehmen, laden und der Wiederverwertung zuführen

Bodenmaterial bis Materialklasse BM-F3 entsprechend im
Bodengutachten festgelegten Aufbaustärken in
Maschinenarbeit und bei Erfordernis von Hand in ebenen
und geneigten Flächen aufnehmen und verladen.

Das Material ist der zugrundeliegenden Materialklasse
nach §24 Ersatzbaustoffverordnung zu verladen und
dementsprechend einer Verwertung zuzuführen.

Der beiliegende Gutachten zur Untersuchung des
Untergrundes und des Fahrbahnaufbaus ist zu beachten.
Menge: 355,000 m3

**3.9 Zulage > BM - 0* / BM F3: DEPV - DK I**
Zulage  > BM - 0* / BM F3: DEPV - DK I

Als Zulage zu Position 3.8

Der Aushub der Deponieklasse I nach DepV ist
entsprechend zu verwerten oder zu deponieren /
entsorgen. Vor Abfuhr ist der Bauleitung die
Annahmestelle mitzuteilen und eine entsprechende
Zertifizierung dieser vorzulegen.

Position umfasst auch den Mehraufwand beim Lösen,
Lagern, Laden und Transportieren sowie für das
Separieren des Materials aus Teilflächen.

Nachweis mit Wiegekarte der Deponie.
Menge: 50,000 t

**3.10 Bodenaustausch**
Bodenaustausch

Nicht ausreichend tragfähiges Bodenmaterial bis BM-F3
lösen und einer Verwertung zuführen. Planum intensiv
nachverdichten, RC I als Verstärkung der
Frost-/Tragschichten liefern und einbauen; d=i.M. 25
cm.
Menge: 480,000 m2

**3.11 Schachtabdeckung ausbauen und entsorgen**
Schachtabdeckung ausbauen und entsorgen

Vorhandene alte Schachtabdeckungen ausbauen und einer
Wiederverwertung zuführen; einschl. aller notwendigen
Aufbruch-, Schneide- und Verfüllarbeiten (für
Arbeitsraum).
Menge: 2,000 St

**3.12 Straßenablauf einschließlich Aufsatz ausbauen.**
Straßenablauf einschließlich Aufsatz ausbauen.

Straßenablauf einschließlich Aufsatz vollständig
ausbauen.
Anschlussleitungen, die bestehen bleiben, soweit erforderlich abdichten.
Erdarbeiten unterhalb der Leitungsanschluesse in Boden
der Klassen 3 bis 5 ausfuehren.
Einschließlich Ausbauen von Rohrleitungen bis
Anschlußstutzen.
Straßenablauf aus Betonfertigteilen,
Ausbautiefe ab OK Aufsatz ueber 1,25 bis 3,00 m.
Straßenablauf liegt in befestigter Flaeche. Aufbruch-
und Erdarbeiten ausfuehren.
Durch den Abbruch entstandene Gruben bis OK-Erdplanum
mit geeignetem Boden verfuellen und verdichten. Boden
liefert AN.
Aufsätze 50/50 cm oder 50/30 cm.
Ausgebaute Stoffe und Aushub in Eigentum des AN
uebernehmen und von der Baustelle entfernen.
Menge: 4,000 St

**3.13 Straßenablaufleitungen verschließen**
Straßenablaufleitungen verschließen

Straßenablaufleitungen verschließen mittels
Fräsrobotertechnik o.glw.
Kanal reinigen, Verschließen der Einlauföffnungen mit
Quick-Lock-Schollen o. glw., alte Anschlussleitungen
verdämmen.; einschl. Bereitstellung und Räumung aller
notwendigen Geräte und Materialien sowie entfernen von
Abbruchgut und überschüssigen Stoffen.
Menge: 4,000 St

**3.14 Baugrube für Straßenabläufe ausheben**
Baugrube für Straßenabläufe ausheben

Baugrubentiefe bis 1,00 m (ab Planum).
Baugrubenabmessung: 1,50 x 1,50 m
Aushub zur Wiederverwendung seitlich lagern, nach
Verlegen der Leitung in Graben oberhalb der
Leitungszone einbauen und verdichten. Fehlenden
Verfüllboden liefern, einbauen und verdichten.
Zum Verfüllen nicht verwendeten Aushub in Eigentum des
AN übernehmen und von der Baustelle entfernen.
Abgerechnet wird nach Abtragsprofilen.
Bodenmaterial der Materialklasse bis zu BM-F3.
Menge: 16,000 m3

**3.15 Boden für Leitungsgraben profilgerecht ausheben.**
Boden für Leitungsgraben profilgerecht ausheben.

Straßenaufbruch wird gesondert vergütet.
Bodenklassen 3 bis 5 nach DIN 18300.
Grabentiefe 0,80 bis 3,50 m (ab Planum).
Breite der Grabensohle über 0,6 bis 1,20 m.
Grabenbreiten nach DIN EN 1610.
Verbau entsprechend statischen und konstruktiven
Erfordernissen herstellen, vorhalten und von der
Baustelle entfernen.
Aushub, soweit zum Verfüllen geeignet, zur Wiederverwendung seitlich lagern, nach Verlegen der Leitung in
Graben oberhalb der Leitungszone einbauen und
verdichten. Fehlenden Verfüllboden einbauen und
verdichten wird gesondert vergütet.
Zum Verfüllen nicht verwendeten Aushub in Eigentum des
AN übernehmen, von der Baustelle entfernen und einer
Wiederverwertung zuführen.
Aushub ab Erdplanum, außerhalb des Bereichs der
flächigen Erdbauarbeiten ab Oberkante vorhandener
Straße.
Für Sammelleitung und Anschlussleitungen der neuen
Senken.
Bodenmaterial der Materialklasse bis zu BM-F3.
Menge: 65,000 m3

**3.16 Boden für Kabelschutzrohre ausheben**
Boden für Kabelschutzrohre ausheben

Boden der Bk 3-5 ausheben.
Grabentiefe bis 0,30 m unter OK Erdplanum.
Breite der Grabensohle <=60 cm für 2-zügigen
Rohrstrang. Aushub zur Wiederverwendung seitlich
lagern, nach Verlegen der Leitung in Graben oberhalb
der Leitungszone einbauen und verdichten.
Verdrängter oder zum Verfüllen nicht verwendeten Aushub
in Eigentum des AN übernehmen und einer
Wiederverwertung zuführen. Abgerechnet wird nach
Abtragsprofilen.
Bodenmaterial der Materialklasse bis zu BM-F3.
Menge: 12,000 m3

**3.17 Rohrleitung sichern**
Rohrleitung sichern

Rohrleitungen aller Art und Aussendurchmesser, nach
statischen und konstruktiven Erfordernissen durch
Halte-, Stütz-, Auflager- und/oder
Aufhängekonstruktionen sichern. Tiefe der Leitungsachse
bis max. 1,00 m unter Gelände.

Rohrleitung in Betrieb befindliche Gas- oder
Wasserleitung.
Menge: 5,000 m

**3.18 Kabel sichern**
Kabel sichern

Kabel aller Art mit und ohne Schutzrohr nach statischen
und konstruktiven Erfordernissen durch Halte-, Stütz-,
Auflager- und/oder Aufhängekonstruktionen sichern.
Tiefe der Leitungsachse bis max. 1,00 m unter Gelände.

Kabel in Betrieb.
Menge: 5,000 m

### 4 Tragschichtarbeiten

**4.1 Erdplanum herstellen**
Erdplanum herstellen

Erdplanum profilgerecht herstellen und verdichten. Das
Regulieren des im Zuge der Erdarbeiten hergestellten
Grobplanums ist einzurechnen. Zulässige Abweichung des
Planums von der Sollhöhe: +/- 2 cm. Verdichtung des
Planums auf 103 % Proctordichte. EV 2 a. d. Planum
entsprechend der RStO in aktuell gültiger Fassung.
Menge: 750,000 m2

**4.2 Frostschutzschicht, Mischverkehrsfläche, 23 cm, RC I, Bk 0,3**
Frostschutzschicht, Mischverkehrsfläche, 23 cm, RC I,
Bk 0,3

Schotter liefern, profilgerecht einbauen und
verdichten.

Einbaudicke i.M. 23 cm, Einbaugewicht 437 kg/m²
(Berechnungsgewicht  1,9 to/m³). Toleranz für
Sollhöhe +2,0/-2,0 cm.

Verformungsmodul EV2 auf der Oberfläche min. 100 MN/m².
Verdichtungsgrad DPr min. 103 v.H.

Material = Recyclingmaterial 0/45 (RC I nach EBV).
Der Nachweis ist vom AN vor Einbau des Materials zu
erbringen.

Bereich: Mischverkehrsfläche

Bei der Abrechnung müssen die von der Bauleitung des AG
abgezeichneten Orginalwiegekarten vorliegen. Duplikate
werden nicht anerkannt.
Menge: 175,000 m3

**4.3 Schottertragschicht, Mischverkehrsfläche, 15 cm, Hartgestein, Bk 0,3**
Schottertragschicht, Mischverkehrsfläche, 15 cm,
Hartgestein, Bk 0,3

Schottertragschicht gemäß TL Gestein-StB liefern und
nach ZTV SoB-StB einbauen.

Einbaudicke i.M. 15 cm, Einbaugewicht 345 kg/m²
(Berechnungsgewicht 2,3 to/m³). Toleranz für Sollhöhe
+2,0/-2,0 cm.

Verformungsmodul EV2 auf der Oberfläche min. 120 MN/m².
Verdichtungsgrad DPr min. 103 v.H.

Material: Hartgestein mit einem Härtegrad >5 (z.B.
Granit, Basalt, Diabas, Gneis) der Körnung 0/32 - 0/45.

Der Nachweis ist vom AN vor Einbau des Materials zu
erbringen.

Bereich: Mischverkehrsfläche

Bei der Abrechnung müssen die von der Bauleitung des AG
abgezeichneten Originalwiegekarten vorliegen. Duplikate
werden nicht anerkannt.
Menge: 115,000 m3

### 5 Entwässerung

**5.1 Schachtabdeckung (GGG) Klasse D/EN 124, eckig**
Schachtabdeckung (GGG) Klasse D/EN 124, eckig

Vollgußabdeckung Klasse D/EN 124, lichter Durchmesser
800 mm, Deckel aus GGG 50 ISO 1083 500-7, mit
Beschichtung auf Wasserbasis. Deckel mit Lüftung mit
intergriert dämpfender Einlage, mit geriffelter,
rutschsicherer Oberfläche und Scharnier, Rahmen aus GGG
mit Beton, Rahmenhöhe ca. 160 mm, Rahmen eckig,  Rahmen
außen glatt zum Anpflastern. Rahmen mit
Schmutzfängertaschen und Verschlussvorrichtungen.
Liefern und fachgerecht versetzen.
Menge: 2,000 St

**5.2 Straßenablauf liefern und einbauen 50x50**
Straßenablauf liefern und einbauen 50x50

Straßenablauf aus Betonfertigteilen nach DIN 4052 für
500/500 Aufsatz einbauen. Fugen mit Mörtel MG III nach
DIN 1053 dicht füllen. Füllung glattstreichen.

Boden Form 2a und Muffenteil Form 3a (Abgang
horizontal) und eingebautem Steckmuffendichtelement,
Schaft 5b (300 mm hoch),
Zwei Zwischenteile Form 6a (300 mm hoch),
Auflagering Form 10a (für quadratische Aufsätze),
Auflager aus Beton C 20/25, 20 cm dick, herstellen.
Menge: 7,000 St

**5.3 Aufsatz 50/50, Klasse D 400**
Aufsatz 50/50, Klasse D 400

Aufsatz für Straßenablauf 500x500 nach DIN EN 124/DIN
1229 liefern und aufsetzen. Aufsatz mit fest
verbundenem Scharnier und dämpfender Einlage.

Klasse D 400, 500 x 500 mm, Senkentyp 2
Muldenform passend zu Rinnensystemstein gemäss Position
6.5
Schlitzweite 35 mm,
Rahmen und Rost aus Gusseisen

Den Aufsatzrahmen zunächst provisorisch auflegen und
entsprechend des Bauablaufs Zug um Zug bis auf die
planmäßige Höhe setzen. Die Fuge druckfest und
vollflächig mit Mörtel der Gruppe MG III nach DIN 1053
füllen.
Menge: 7,000 St

**5.4 Anschlussleitung DN 150 herstellen einschl. Anbindung**
Anschlussleitung DN 150 herstellen einschl. Anbindung

Anschlussleitung für Straßenabläufe, zum Schacht bzw.
zur Sammelrohrleitung, nach statischen und
konstruktiven Erfordernissen herstellen.
Einschließlich sämtlicher Form-, Pass- und
Gelenkstücke.
Rohr-DN 150. KG-Rohr KG2000EM - DN 150 - aus
Polyprpylen, mineralverstärkt, nach DIN EN 1852-1, mit
einseitiger Steckmuffe, grün; einschl. schneiden.
Auflager und Überdeckung nach DIN EN 1610 aus Sand oder
Kiessand herstellen.
Die Verlegevorschriften sowie die Richtlinien des
Herstellers sind zu beachten und einzuhalten.
Menge: 30,000 m

**5.5 Sammelleitung DN 250 herstellen einschl. Anbindung**
Sammelleitung DN 250 herstellen einschl. Anbindung

Sammelleitung für Straßenabläufe, zum Schacht nach
statischen und konstruktiven Erfordernissen herstellen.
Einschließlich sämtlicher Form-, Pass- und
Gelenkstücke.
Rohr-DN 250. KG-Rohr KG2000EM - DN 250 - aus
Polyprpylen, mineralverstärkt, nach DIN EN 1852-1, mit
einseitiger Steckmuffe, grün; einschl. schneiden.
Auflager und Überdeckung nach DIN EN 1610 aus Sand oder
Kiessand herstellen.
Die Verlegevorschriften sowie die Richtlinien des
Herstellers sind zu beachten und einzuhalten.
Menge: 22,000 m

**5.6 Neuen Anschluss an Betonschacht herstellen**
Neuen Anschluss an Betonschacht herstellen

Anbohren von Schachtbauwerken aus Beton für den
Anschluss von Anschlussleitungen bis DN 250.

Die durch die Kernbohrung freigelegte Stahleinlage ist
fachgerecht durch geeignete Maßnahmen vor Korrosion zu
schützen.

Leitung fachgerecht einbinden, abdichten. Leitung soll
nicht den Schacht ragen.

Das Bohrgerät darf nicht mittels Dübeltechnik am Rohr
befestigt werden.

Inklusive der Entsorgung des herausgetrennten Stücks.

Achtung: Der Anschluss an den Schacht darf nicht am
Übergang (Dichtung) von zwei Schachtringen hergestellt
werden. Weiterhin ist darauf zu achten, dass der
Anschluss nicht zwischen den Steigbügeln liegt.
Menge: 2,000 St

### 6 Pflaster- und Bordsteinarbeiten

**6.1 Betonbordsteine liefern und verlegen (H 12/15/30)**
Betonbordsteine liefern und verlegen (H 12/15/30)

Betonbordsteine gemäß EN 1340 liefern und wie folgt
verlegen:
Der Betonstuhl aus C 20/25 für die Bordsteine,
bestehend aus einer 20 cm dicken Sohle und einer
mindestens 10 cm breiten Rückenstütze, höhen- und
fluchtgerecht, einschließlich der Kurven (ggf.
Bordsteine der Länge 0,50 cm) und etwaiger Absenkungen,
inklusive aller erforderlichen Erdarbeiten, herstellen.
Auf den frischen Beton sind die Bordsteine zu
versetzen.
Alle 10 m sind zwischen den Bordsteinen, Fundament und
Rückenstütze Dehnungsfugen von 12 mm Breite vorzusehen,
die mit einer bit. Fertigfuge  zu schließen sind. Die
übrigen Fugen sind mit einer Breite von 5 mm
vorzusehen. Fugen über 5 mm Breite wie z. B. in Kurven
(Keilfugen) sind mit Zementmörtel 1:3 sauber und voll
auszufugen. Bordsteine gem. EN 1340 aus
wetterbeständigem Hartgestein

Farbe:  Perlton, Quarz hell gewaschen
Verlegung:  Hochbord
Größe:  H 12/15/30 mit 15er Anlauf
Länge:  100 oder 50 cm
Auftritt:  8-12cm
Menge: 50,000 m

**6.2 Betonbordsteine verlegen (TB 10/30)**
Betonbordsteine verlegen (TB 10/30)

Betonrandsteine gemäß DIN EN 1340 wie folgt verlegen:
Der Betonstuhl aus C 20/25 für die Bordsteine,
bestehend aus einer 20 cm dicken Sohle und einer
mindestens 10 cm breiten Rückenstütze, höhen- und
fluchtgerecht einschließlich der Kurven herstellen.
Einschließlich aller erforderlichen Erdarbeiten.
Auf den frischen Beton sind die Betonrandsteine zu
versetzen. Herstellung zur Eingrenzung Pflasterfläche.
Randsteine gem. DIN 483 aus wetterbeständigem
Hartgestein und quarzhaltigem Natursand als
Zuschlagstoff. Quarz, hell, gewaschen.

Größe:  TB 10/30 (100/50) nach DIN EN 1340, Auftritt 5
cm, in
 Ein-/Überfahrten 0-1 cm.

Bereich: Mischverkehrsfläche
Menge: 30,000 m

**6.3 Übergangsbordsteine links/rechts liefern u. verlegen**
Übergangsbordsteine links/rechts liefern u. verlegen

Hochbord oder Rundbord Übergangsstein

Verlegung: Übergangsstein mit der Baulänge 1 m
Größe: H12/15/30 oder H12/15/25 auf (R15/22) R2 oder R5
oder R9
Anlauf: 10 cm oder 12 cm oder 15 cm auf 0 cm
Überstand: 0/3/6 cm
Ausführung: Links oder Rechts
Menge: 4,000 m

**6.4 Bordsteinschnitt**
Bordsteinschnitt

Bordsteine aller Art nach örtlicher Notwendigkeit
schneiden.
Menge: 10,000 St

**6.5 Muldenrinne, 3-zeilig, 16,5x50x15/13, rot**
Muldenrinne, 3-zeilig, 16,5x50x15/13, rot

3-zeilige Muldenrinne entsprechend DIN EN 1338 nach den
Richtlinien für die Herstellung und Verwendung von
Betonpflastersteinen im Straßenbau liefern und
verlegen. Einschließlich Herstellung des Unterbetons
aus C 20/25 (nach DIN 1164) fertigen Beton entsprechend
der Sohlenhöhe des Betonsteinfundamentes. Steine in den
frischen Unterbeton oder nachträglich in ein
Zementmörtelbett MV 1:3 versetzen. Fugen mit
Zementmörtel MV 1:3 einschlämmen und
Pflasteroberflächen anschließend säubern. Die
erforderlichen Erdarbeiten und Schnitte sind in den EP
einzurechnen. Herstellung in Geraden und Kurven.

Bereich:  Mischverkehrsfläche - Entwässerungsrinne, rot
Format:  16,5 x 50 x 15 / 13 cm
Menge: 80,000 m

**6.6 Betonsteinpflasterdecke "Via Terra bunt"**
Betonsteinpflasterdecke "Via Terra bunt"

Betonsteinpflaster "Via Terra bunt" ohne Fase, nach DIN
EN 1338 und  TL Pflaster-StB 2006 für
Pflasterdecken, Rutsch-/Gleitwiderstand SRT>65, liefern
und verlegen.

Format: 225 x 150 x 80 mm (in Rand-/Anschlussbereichen
150 x 150 x 80 mm).

Ausführung: Zweischichtig aus Kern- und Vorsatzbeton,
durchgefärbt.

Farbe: Bunt

Lieferant: Heinrich Niemeier GmbH & Co.. KG,
Gelsenkirchen

oder gleichwertig

Schnitte werden besonders vergütet.

Das Pflaster ist mit u.g. Fugenmaterial vollkommen
einzufegen bzw. unter Wasserzugabe einzuschlämmen. Dies
ist kontinuierlich mit dem Fortschreiten des Verlegens
beizubehalten.

Bereich:  Mischverkehrsfläche
Verlegeart: L-Verband

Bettungsmaterial:  Mineralstoffgemisch 0/8 mm, 4 cm
Dicke
Fugenmaterial:  Mineralstoffgemisch 0/4 mm

Das Pflaster ist in einem Zeitraum von 3 Monaten nach
der Abnahme nachzufugen. Das Nachsanden ist dem AG
schriftlich anzuzeigen.
Menge: 650,000 m2

**6.7 Betonsteinpflasterdecke "Via Terra anthrazit"**
Betonsteinpflasterdecke "Via Terra anthrazit"

wie Pos. 6.6

jedoch

Farbe: Anthrazit; gefast

Bereich: Park-/Stellflächen
Menge: 45,000 m2

**6.8 Einbauteile in Pflasterfläche anpassen, bis +/- 15 cm Höhe**
Einbauteile in Pflasterfläche anpassen, bis +/- 15 cm
Höhe

Einbauteile (Hydranten-, Schieberkappen und
dergleichen) freilegen und in Pflasterfläche auf neue
Höhe bis +/- 15 cm setzen incl. der Herstellung einer
Auflagerplatte in Beton C 20/25.

Schiebergestänge falls nötig kürzen. Freigelegten
Bereich mit Material der angrenzenden Fläche verfüllen
und verdichten.

Das Aufbruchgut geht in das Eigentum des AN über und
ist einer Wiederverwertung zuzuführen.
Menge: 12,000 St

**6.9 Umpflasterungssatz für Schieberkappen**
Umpflasterungssatz für Schieberkappen

Umpflasterungssatz aus Betonpflasterfertigteilen für
Schieberkappen mit h = 80 mm liefern und gemäß
Herstellerangaben einbauen.

Farbe:  rot,anthrazit; passend zu "Via Terra (o.
glw.)"
Art:  für Kappen mit 150 - 220 mm Durchmesser
Ausführung:  vierteilig oder mit Scheinfugen
Bereich: Mischverkehrsfläche, Park./Stellflächen
Fahrbahn.
Menge: 12,000 St

**6.10 Pflasterschnitt, 8 cm**
Pflasterschnitt, 8 cm

Pflastersteine auf Passmaß trennen und zugearbeitete
Steine an Kanten und Einfassungen bzw. an Aussparungen
und Einbauten verlegen. Steine mit Nassschneidegerät
schneiden.

Art:  Betonsteinpflaster aller Art, d=8 cm
Menge: 50,000 m

### 7 Kabelgräben und Kabelschutzrohre

**7.1 Kabelschutzrohre DN 110**
Kabelschutzrohr DN 110 2-er Rohrpaket

Kabelschutzrohr einschließlich fester Rohrverbindungen
liefern und einbauen. Rohröffnungen dicht verschließen.

Material = PVC hart-Rohr 110 x 3,2 DIN 8062.
Paß- und Formstücke sind einzurechnen.
Kies-Sandummantelung 10 cm dick.

Verlegeart: 2-zügig, einschl.
Bereich: Mischverkehrsfläche
Menge: 70,000 m

**7.2 Kabeltrassenband verlegen**
Kabeltrassenband verlegen

Kabeltrassenband, nach Angaben des AG beschriftet, aus
verrottungsbeständigem Material einbauen. Das
Trassenband ist oberhalb der Leitungszone des
Kabelgrabens zu verlegen.

Abgerechnet wird nach der Länge des Kabelgrabens.
Menge: 70,000 m

### 8 Beschilderung

**8.1 Vorhandene Beschilderung abbauen**
Vorhandene Beschilderung abbauen

Vorhandene Beschilderung abbauen, seitlich lagern und
wieder anbringen.
Menge: 3,000 St

**8.2 Schildermast ausbauen**
Schildermast ausbauen

Bestehenden Pfosten einschl. Fundamente und Bodenhülse
aufnehmen, abfahren und einer Wiederverwertung
zuführen.
Menge: 1,000 St

**8.3 Bodenhülse und Rohrpfosten einbauen**
Bodenhülse und Rohrpfosten einbauen

Bodenhülse mit Anker und Rohrpfosten mit D=60 mm vom
liefern, abladen und in ein Betonfundament aus C 20/25
mit D=30 cm und h= 40 cm, mind. 12 cm unter neuer GOK,
gem. Planung einbauen; einschl. Erdarbeiten.
Menge: 1,000 St

### 9 Begrünung

**9.1 Strauch- und Buschwerk entfernen**
Strauch- und Buschwerk entfernen

Busch- und Strauchwerk im Bereich des Wendehammers auf
einer Breite von 1-3 m entfernen und einer
Wiederverwertung zuführen.
Menge: 45,000 m2

**9.2 Bodenaushub**
Bodenaushub

Bodenaushub einsch. Wurzelwerk bis zu einer Tiefe von
ca. 30 cm, laden, abfahren und einer Wiederverwertung
zuführen.
Bodenmaterial bis BM-F3.
Menge: 15,000 m3

**9.3 Boden liefern und einbauen**
Boden liefern und einbauen

Vegetationsfähigen Boden BK 3-5 zum Verfüllen der neuen
Grünflächen im Bereich des Wendehammers liefern und
einbauen, d=30 cm, einsäen.
Menge: 15,000 m3

### 10 Sonstige Arbeiten

**10.1 Provisorische Grundstückszufahrten herstellen**
Provisorische Grundstückszufahrten herstellen

Provisorische Grundstückszufahrten, aus
Tragschichtmaterial, herstellen.
Das Tragschichtmaterial wird mit der Position
Frostschutzmaterial liefern und einbauen vergütet. Vor
Verlegung  der Pflasterung ist das verwendete
Tragschichtmaterial  zu entfernen und an anderer Stelle
wieder einzubauen.
Menge: 20,000 m2

**10.2 Ein- und Zufahrten anpassen**
Ein- und Zufahrten anpassen

Ein- und Zufahrten entsprechend der neuen Höhenlage bei
Bedarf anpassen; bis zu 2-3 Reihen Pflaster,
Gehwegplatten o.ä. auf Grundstücksfläche aufnehmen,
Untergrund anpassen bzw. regulieren und wieder
einbauen.
Menge: 30,000 m

### 11 Stundenlohnarbeiten

**11.1 Verrechnungssatz Arbeitskraft (Baufacharbeiter)**
Verrechnungssatz Arbeitskraft (Baufacharbeiter)

Stundenlohnarbeiten durch Arbeitskräfte auf Anordnung
des AG ausführen. Angeboten wird für die jeweilige
Arbeitskraft ein Verrechnungssatz, der sämtliche
Aufwendungen enthält, insbesondere den tatsächlichen
Lohn mit den Zuschlägen für Gemeinkosten,
Sozialkassenbeiträge, vermögenswirksame Leistungen u.
dergleichen, sowie Lohn- o. Gehaltsnebenkosten.
Zuschläge für Nacht-, Sonntags- u. Feiertagsarbeit
sowie Überstunden sind jedoch nicht einzurechnen. Der
Verrechnungssatz gilt unabhängig von der Anzahl der
abgerechneten Stunden.
Menge: 5,000 h

**11.2 Gestellung Kompressor**
Gestellung Kompressor

Gestellung (Betriebsstunden) eines Kompressors mit
Bedienung und Betriebsstoffen. Einschließlich eines
Hammer (mit Bedienung, Schlauch u. Werkzeug)
Menge: 5,000 h

**11.3 Gestellung LKW**
Gestellung LKW

Gestellung (Betriebsstunden) eines Lkw mit Bedienung
und Betriebsstoffen.

Art = mit Kippeinrichtung
Nutzlast = bis einschl. 15 t
Menge: 5,000 h

**11.4 Gestellung Ladegerät**
Gestellung Ladegerät

Gestellung (Betriebsstunden) eines Ladegerätes mit
Bedienung und Betriebsstoffen.

Art = Luftbereift
Leistung = mindestens 40 PS
Menge: 5,000 h

**11.5 Gestellung Bagger**
Gestellung Bagger

Gestellung (Betriebsstunden) eines Ladegerätes mit
Bedienung und Betriebsstoffen.

Löffelinhalt = mindestens 1,00 m3
Menge: 5,000 h
